# Bestandsmaßnahmen, Monumentenstr. 36, 10829 Berlin
Angebotsaufforderung (GAEB DA XML 3.3, DA83)
Projekt: MON36 EB
Währung: EUR
Vergabeart: Freihändige Vergabe
Abgabeort: Covivio Immobilien GmbH Lietzenburger Str. 90 10719 Berlin F
Sicherheit Vertragserfüllung %: 0,00
Sicherheit Gewährleistung %: 0,00
Auftraggeber: Covivio Lux Residential S.à.r.l., c/o Covivio Immobilien GmbH, Lietzenburger Str. 90, 10719 Berlin
Ausführungsort: MON, Monumentenstr. 36, 10829 Berlin
Erstellt mit: 5 260703, NOVA AVA, 16.07.2026

## LEISTUNGSÜBERSICHT
In dieser Ausschreibung sind Fassadensanierungsarbeiten inkl. WDVS für das Projekt MON36 aufgeführt.
Nachfolgende relevante Leistungen:

| Leistung | Menge |
| --- | --- |
| Schäden diagnostizieren, kennzeichnen und protokollieren (gesamte Fläche) | 2.700 m2 |
| Partieller Ausgleich an Putzfehlstellen | 700 m2 |
| Leibungsputz entfernen, Bauschutt entsorgen, Tiefe: ca. 18cm, Stärke: bis 3-4cm | 1.170 m |
| Rückbau und Entsorgung der Außenfensterbänke aus Zinkblech o. Aluminium | 225 m |
| WDVS MiWo, d= 160 mm, WLG 035, Putz | 2.250 m2 |
| Beschichtung außen, Silikonharzfarbe - Wände und Decken | 2.700 m2 |
| Leibungen, t= ca. 360-390mm | 1.170 m |
| Betonsanierung Durchfahrt | 30 m2 |
| Außenfensterbank in Alu, Leibungstiefe: ca. 340 mm | 225 m |
| Attika-Mauerabdeckung (Brandwand) aus Zink herstellen | 60 m |

## ALLGEMEINE PROJEKTBESCHREIBUNG MON
Grundstück:
Monumentenstr. 36 in 10829 Berlin Schöneberg

Projekt Kürzel:
MON

Bauvorhaben:
Gegenstand des Bauvorhabens ist ein Mehrfamilienhaus aus der Gründerzeit mit klassischer Blockrandbebauung, bestehend aus einem Vorderhaus, drei Seitenflügeln und zwei Hinterhäusern. Die bauliche Anlage weist Abmessungen von ca. 95 x 15 m auf und ist vollständig unterkellert. Das Gebäude umfasst sechs Treppenräume, von denen fünf unmittelbar in die Innenhöfe führen. Der sechste Treppenraum verbindet das Gebäude mit dem öffentlichen Straßenraum. Typisch für die Bauzeit wurden die tragenden Wände als Mauerwerkswände und die Geschossdecken als Holzbalkendecken ausgeführt.

Geplante Baumaßnahmen:
Im Rahmen der vorgesehenen Sanierungsarbeiten sollen sowohl die Fassaden als auch die Treppenhäuser umfassend instandgesetzt werden. Zudem erhält die Bestandsfassade im Zuge der energetischen Sanierung ein WDVS mit einer Dämmstärke von ca. 16 cm.

Kennzahlen:
Grundstücksfläche: ca. 1.525,00 m2
Treppenhäuser: 6 Stück
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Hinweis zur Baustelle:
Für die Maßnahme stehen ein Baugerüst sowie Materialaufzüge zur Verfügung.
An der Brandwand zum Nachbargebäude wird zusätzlich ein Hängegerüst aufgestellt. Der Materialtransport und die Materiallagerung in diesem Bereich sind erschwert und bei der Kalkulation entsprechend zu berücksichtigen.

## ALLGEMEINE TECHNISCHE VORBEMERKUNGEN WDVS
Der sachliche Geltungsbereich ergibt sich ebenso wie die technische Ausführung aus den ATV:
DIN 18345 Wärmedämm-Verbundsysteme und den anerkannten Regeln der Technik.

Ergänzend sind u.a. folgende ATV / DIN zu berücksichtigen:
DIN 18 299  Allgemeine Regelungen für Bauarbeiten jeder Art
DIN 18 330  Mauerarbeiten
DIN 18 363  Maler- und Lackiererarbeiten-Beschichtungen
DIN 4102  Brandverhalten von Baustoffen und Bauteilen
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln

IVD-Merkblätter
Industrieverband Dichtstoffe e.V. (IVD)

Weiterhin gelten sämtliche europäischen und nationalen Vorschriften, Merkblätter, Stoff- und Prüfnormen usw. jeweils in ihrer aktuellen Fassung sowie die Herstellerverarbeitungsangaben, Zulassungen und Empfehlungen der jeweiligen Fachverbände.

## ALLGEMEINE TECHNISCHE VORBEMERKUNGEN MALERARBEITEN
Der sachliche Geltungsbereich ergibt sich ebenso wie die technische Ausführung aus den ATV:
DIN 18 363 Maler- und Lackiererarbeiten- Beschichtungen
DIN 18 364 Korrosionsschutzarbeiten an Stahlbauten
DIN 18 366 Tapezierarbeiten
sowie den anerkannten Regeln der Technik.

Ergänzend sind u.a. folgende ATV / DIN zu berücksichtigen:
ATV DIN 18 299  Allgemeine Regelungen für Bauarbeiten jeder Art

DIN EN 13 300 Beschichtungsstoffe- Wasserhaltige Beschichtungsstoffe und Beschichtungssysteme für Wände und  Decken im Innenbereich - Einleitung

BFS Merkblatt 8
Innenbeschichtungen, Tapezier- und Klebearbeiten auf Betonflächen
Herausgeber: Bundesausschuss Farbe und Sachwertschutz (BFS)

BFS Merkblatt 12
Oberflächenbehandlung von Gipsplatten (Gipskartonplatten) und Gipsfaserplatten
Herausgeber: Bundesausschuss Farbe und Sachwertschutz (BFS)

Weiterhin gelten sämtliche europäischen und nationalen Vorschriften, Merkblätter, Stoff- und Prüfnormen usw. jeweils in ihrer aktuellen Fassung sowie die Herstellerverarbeitungsangaben, Zulassungen und Empfehlungen der jeweiligen Fachverbände.

## ALLGEMEINE TECHNISCHE VORBEMERKUNGEN KLEMPNERARBEITEN
Der sachliche Geltungsbereich ergibt sich ebenso wie die technische Ausführung aus den ATV:
DIN 18 339 Klempnerarbeiten und den anerkannten Regeln der Technik.

Ergänzend sind u.a. folgende ATV zu berücksichtigen:
DIN 18 299  Allgemeine Regelungen für Bauarbeiten jeder Art
DIN 18 334  Zimmer- und Holzbauarbeiten
DIN 18 338  Dachdeckungs- und Dachabdichtungsarbeiten
DIN 18 360  Metallbauarbeiten

ZSHK-Richtlinien
Richtlinien für die Ausführung von Klempnerarbeiten an Dach und Fassade (Klempnerfachregeln)
Herausgeber: Zentralverband Sanitär Heizung Klima

ZVDH-Fachregel
Fachregel für Dächer mit Abdichtungen - Flachdachrichtlinien
Herausgeber: Zentralverband des Deutschen Dachdeckerhandwerks e.V.

ZVDH-Fachregel
Fachregel für Metallarbeiten im Dachdeckerhandwerk
Herausgeber: Zentralverband des Deutschen Dachdeckerhandwerks e.V.

VdS 2021
Brandschutz bei Bauarbeiten; Merkblatt zur Schadenverhütung
Herausgeber: VdS Schadenverhütung, Köln

Für die Anforderungen an Aluminium gelten DIN EN 573 sowie die DIN EN 755-1.
Bleche sind in der Legierung AlMg 3 anzubieten.

Weiterhin gelten sämtliche europäischen und nationalen Vorschriften, Merkblätter, Stoff- und Prüfnormen usw. jeweils in ihrer aktuellen Fassung sowie die Herstellerverarbeitungsangaben, Zulassungen und Empfehlungen der jeweiligen Fachverbände.

## ZUSÄTZLICHE TECHNISCHE VORBEMERKUNGEN
01  Allgemeines
Anschlüsse für Wasser und Energie werden durch den AG in erforderlichem Maß auf dem Baufeld zur Verfügung gestellt. Die Kosten hierfür werden über einen in der Auftragsverhandlung festzulegenden Prozentsatz von der Schlussrechnungssumme in Abzug gebracht. Die Verteilung der Medien vom Übergabepunkt (z. B. Baustromverteiler des AG) bis zum Arbeitsplatz ist Sache des AN.

WC-Einrichtungen werden zur Verfügung gestellt, Abrechnung analog obigem Absatz.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3221 WDVS und Fassadensanierung
Datum: 13.03.2026

### Titel 1 WDVS inkl. Fassadensanierung

#### Abschnitt 1.1 Baustelleneinrichtung und vorbereitende Maßnahmen

**1.1.10 Erstellung Farbkonzept**
*** Pauschalposition
Die Leistungen umfassen die Planung und Entwicklung eines
stimmigen Farbkonzepts für die in den Plänen definierten Fassade.
Das Konzept dient als Grundlage für die Beschichtungsarbeiten.
Hierbei sind 3 Varianten dem AG vorzustellen.
Menge: 1,000 psch

**1.1.20 Baustelleneinrichtung**
*** Pauschalposition
Diese Position beinhaltet alle notwendige Baustelleneinrichtungen
für Fassadenarbeiten, die zur vertragsgemäßen Erfüllung der
nachfolgenden Bauleistungen erforderlich sind.

Geräte, Werkzeuge sowie Magazincontainer (soweit aufstellbar),
Müllentsorgung (Baumischcontainer bzw. Bauschuttcontainer),
Inkl. An- und Abtransportieren sowie Aufbauen und Einrichten.

Hinweis: Diese Position beinhaltet Einrichten, Vorhalten
(für komplette Leistungszeit) und Räumen der BE.
Menge: 1,000 psch

**1.1.30 Beantragung und Herstellung Baustromanlage**
*** Bedarfsposition ohne GB
Beantragen und Herstellen einer Baustromanlage für die eigene Leistung.
Ermittlung der erforderlichen Anschluss- und Verbrauchsparameter
(Krane, Aufzüge, Baubeleuchtung, Silobetrieb, Putzmaschinen usw.).
Antragstellung bei den öffentlichen Versorgern (Stromnetz Berlin) zur
Errichtung eines Baustellenanschlusses mit den zuvor ermittelten Parametern.
Sollten die zur Zeit vorhandenen Anschlüsse nicht ausreichen, ist ein
entsprechend dimensionierter neuer Baustromanschluss zu beantragen
und zu errichten. Baustromanlage mit verschließbarem Hauptverteilungskasten
und Installation von Unterverteilungen für Kraftstrom 32/16 A und
Anschlüssen 220 V, einschl. aller Genehmigungen und Gebühren sowie
Vorhaltung für die Dauer der eigenen Leistungen.

Durch die Baustromanlage muss unter anderem die Betätigung folgender
Anlagen abgesichert werden:
- Beleuchtung für Treppenhäuser, Verkehrswege usw.
- Betätigung von Bauaufzugsanlagen und Silos
Für die Beleuchtung der Lagerflächen und Wege (BE) sowie  WC ist
die Baustromanlage ebenfalls auszulegen.

Die Elektroverteilung im Erdgeschoss muss so ausgelegt werden, dass der
erforderliche Querschnitt für die Inbetriebnahme einer Bauaufzugsanlage
zur Verfügung steht.
In den Einheitspreis dieser Position ist u.a. einzukalkulieren:
- Auf- und Abbau
- Vorhaltung 4 Monate, einschl. Ausführen von Reparaturen
  und Ersatzmaßnahmen während dieser Zeit
- einmaliges Umsetzen
- Beantragung von Genehmigungen einschl. deren Gebühren
- jederzeit betriebsbereite Mitbenutzung durch andere
  Handwerker oder durch den Bauherrn bis zur Inbetriebnahme
  der endgültigen Hausanschlüsse durch die städtischen
  Versorgungsbetriebe

Die Verbrauchskosten trägt der AG; diese werden über eine
Umlage dem AN abgezogen.
Menge: 1,000 psch

**1.1.40 Baustellentoilette für eigene Leistung**
*** Bedarfsposition ohne GB
Lieferung, Bereitstellung und Betrieb einer abschließbaren mobilenBaustellentoilette mit integriertem Wassertank, bestehend aus: - WC-Kabine mit Sitztank- Urinal- Waschbecken mit Fußpumpe- Verbrauchsmaterialien inkl. Seife und Papier- 2 × wöchentliche Reinigung und Leerung, inkl. Auffüllen von  Verbrauchsmaterialien- Sämtliche Nebenleistungen, inkl. Transport, Auf- und Abbau,  Unterhalt, Wartung sowie ordnungsgemäße Entsorgung- Bereitstellung für die gesamte Nutzungsdauer laut Bauzeitenplan
Menge: 4,000 Mt

#### Abschnitt 1.2 Allgemeine Leistungen und Vorarbeiten

**1.2.10 Schäden diagnostizieren, kenzeichnen und protokollieren (gesamte Fläche)**
Gründliches Überprüfen der Oberfläche auf vorhandene Schäden
durch Abklopfen und Kennzeichnung der entsprechenden Stellen,
Festhalten von Art, Umfang und Menge der Schäden im Beisein der
Bauleitung in einem Protokoll, als Grundlage für die Festlegung der
Arbeitsausführung und der späteren Abrechnung der fertigen Arbeiten.

Hinweis: Die Ergebnisse müssen fotografisch und schriftlich dokumentiert
werden, mit der örtlichen Bauleitung
Menge: 2700,000 m2

**1.2.20 Besonderer Schutz Bauelemente Fenster und Türen**
Anbringen, Unterhalten und Beseitigen einer gegen Staub und
Spritznebel dichten, transparenten Folienabklebung auf Fenster-
und Türflächen zum Schutz von Blend- und Flügelrahmen sowie
Glasflächen gegen Verschmutzung und Beschädigung. Fensterflügel
so abkleben, dass sie zum Lüften geöffnet werden können.
Menge: 500,000 m2

**1.2.30 Putz prüfen, Haftzugprüfung, Oberflächenfestigkeit**
Oberflächenfestigkeit von Putzflächen prüfen, mit Handwischprüfung
und Ritznadel.

Bauteil : Außenwand
Menge: 50,000 Stk

**1.2.40 Untergrund reinigen, grober Schmutz**
Reinigen des Untergrundes von grober Verschmutzung, z. B. Gips-,
Mörtel-, Farbreste oder Öl.
Menge: 2700,000 m2

**1.2.50 Hohllagen abschlagen**
Prüfung und Abschlagen von hohlliegenden, nicht tragfähigen
Putzschichten, inkl. fachgerechter Entsorgung des anfallenden
Schuttmaterials. Aufbringen eines Niveauausgleiches mit artgleichem
Material.

Hinweis: Abrechnung nach Aufmaß und nach erfolgter Schadensdiagnose
Menge: 700,000 m2

**1.2.60 Partieller Ausgleich an Putzfehlstellen**
Erstellen eines Niveauausgleiches nach DIN 18 202 Tab.
3 mit 2-lagigem Putz mindestens der Mörtelgruppe CS II nach
DIN EN 998 oder anderen geeigneten Baustoffen an Putzfehl-
oder Hohlstellen.

An ubenen Oberflächen entsprechend evtl. Arbeitsgang wiederholen,
ggfs. Mauerrisse fachgerecht schließen.
Menge: 700,000 m2

**1.2.70 Leibungsputz entfernen, Bauschutt entsorgen, Tiefe: ca. 18cm, Stärke: bis 3-4cm**
Fachgerechtes Entfernen des Leibungsputzes zurückschneiden/
abstemmen, Untergrund ist Mauerwerk, für die Aufnahme der Dämmung,
Schutzmaßnahmen gegen herabfallenden Bauschutt sind
vorzunehmen, der Bauschutt ist zu sammeln und zu entsorgen,
die Entsorgungskosten sind in die Einheitspreise zu inkludieren.

Leibungstiefe: ca. 180 mm
Abbruchstärke: ca. 30-40 mm

Ort: Fenster + Türen
Menge: 1170,000 m

**1.2.80 Ausgleich von Fehlstellen an Leibungen**
Ausgleichen von tiefen Unebenheiten, Ausbrüchen und Fehlstellenan bereits freigelegten Fenster- und Türlaibungen.Die Ausführung dient ausschließlich der Herstellung einerhinreichend ebenen und tragfähigen Klebefläche für dienachfolgende Laibungsdämmung. Leistungsumfang:
- Untergrund von losem Staub und Putzresten reinigen
- Grobes Auswerfen von tiefen Löchern und fluchtgerechtes
  Abziehen der Laibungsfläche
- Die Oberfläche ist rau/abgezogen zu belassen
Menge: 1170,000 m

**1.2.90 Rückbau und Entsorgung der Außenfensterbänke aus Zinkblech o. Aluminium**
Fachgerechte Demontage und Entsorgung von Außenfensterbänken
aus Zinkblech o. Aluminium, inkl. aller erforderlichen Nebenarbeiten.
Die Demontage ist ohne Beschädigung der angrenzenden Bauteile
vorzunehmen.

Zuschnitt: bis 260 mm
Material: Zinkblech o. Aluminium
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Menge: 225,000 m

**1.2.100 Rückbau und Entsorgung von Fenstergitter im EG Vorderhaus und KG Seitenflügel 3**
Fachgerechte Demontage und Entsorgung von Fenstergittern
aus Metall, inkl. aller erforderlichen Nebenarbeiten.
Die Demontage ist ohne Beschädigung der angrenzenden Bauteile
vorzunehmen.
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Ausführungsort: EG Vorderhaus und KG Seitenflügel 3
Menge: 30,000 m2

**1.2.110 Rückbau und Entsorgung von Absturzstangen**
Fachgerechte Demontage und Entsorgung von Absturzstangen
aus Metall, inkl. aller erforderlichen Nebenarbeiten.
Die Demontage ist ohne Beschädigung der angrenzenden Bauteile
vorzunehmen.
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Menge: 82,000 m

**1.2.120 Rückbau und Entsorgung von Handlauf, 3.Hof**
Fachgerechte Demontage und Entsorgung von Handlauf
aus Metall, inkl. aller erforderlichen Nebenarbeiten.
Die Demontage ist ohne Beschädigung der angrenzenden Bauteile
vorzunehmen.
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Menge: 4,000 m

**1.2.130 Rückbau und Entsorgung Fallrohre Bestand**
Rückbau der bestehenden Fallrohre inkl. der Rohrschellen mit
doppeltem Scharnier, sowie aller Bögen, Verbindungsstücke,
Zubehör- und Befestigungsteile inkl. Entsorgung aller Elemente.

Befestigungsuntergrund: Mauerwerk
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Menge: 90,000 m

**1.2.140 Rückbau und Entsorgung Standrohr**
Rückbau und Entsorgung des vorhandenen Standrohres
einschließlich aller Rohrschellen, Befestigungen und Nebenbauteile.
Sämtliche Befestigungspunkte, Durchdringungen und Fehlstellen
fachgerecht schließen und den Untergrund lot-, flucht- und flächengerecht
als durchgehende, versatzfreie Oberfläche für nachfolgende Fassadenarbeiten
herstellen. Einschließlich aller Nebenleistungen und Entsorgungskosten.
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Hinweis:
Der Rückbau darf erst nach Freigabe durch die Bauleitung erfolgen.Der genaue Ausführungszeitpunkt ist rechtzeitig mit der Bauleitung abzustimmen.
Menge: 5,000 Stk

**1.2.150 Provisorische Dachrinnenentwässerung während der Bauzeit**
Liefern und herstellen einer senkrechten Wasserführung mit
Flexschläuchen im Außenbereich, DN 100, inkl. aller
notwendigen Befestigungen am Gebäude/Gerüst von DG bis
EG und der Vorhaltung bis Bauende,
inkl. Entfernen und Entsorgen der Flexschläuche.
Menge: 75,000 m

**1.2.160 Sprechanlage demontieren, wieder montieren**
Klingel- und Sprechanlage vor Ausführung des Wärmedämm-
Verbundsystems demontieren, lagern, säubern und nach
Abschluss der Arbeiten mit Abstandshaltern wieder fachgerecht
montieren und anschließen;
Kabel während der Bauzeit sichern.

Größe: ca. 300/500 mm
Menge: 5,000 Stk

**1.2.170 Lampen demontieren, einlagern, montieren**
Lampen demontieren, einlagern und nach den
Arbeiten wieder montieren und anschließen, entsprechend Bestand.
Inkl. aller zur Montage notwendigen Maßnahmen
und allem zur Montage notwendigen Zubehör.
Menge: 5,000 Stk

**1.2.180 Schilder entfernen, wieder befestigen**
Schilder an Bestandsfassade vor Ausführung des
Wärmedämm-Verbundsystems entfernen, der BL
übergeben und nach Abschluss der Arbeiten mit
Distanzdübeln wieder befestigen; Durchdringungen
mit komprimierbarem Dichtungsband verschließen
und dreiseitig mit Silikon in Fassadenfarbe versiegeln.
Menge: 5,000 Stk

**1.2.190 Torflügel demontieren und entsorgen**
Vorhandenen, verbliebenen Torflügel aus Holz im Durchfahrtsbereich
einschließlich aller Beschläge, Bänder, Befestigungselemente
und Anbauteile vollständig demontieren und fachgerecht entsorgen.

Abmessungen Torflügel B x H= 0,70 x 3,00 m
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Ausführungsort: Hinterhaus 2
Menge: 1,000 Stk

**1.2.200 Demontage Gartentor**
Vorhandenes Gartentor einschließlich aller Beschläge,Bänder, Scharniere und Befestigungselemente imAnschlussbereich an die Fassade fachgerecht undschadenfrei demontieren. Ausbau so ausführen, dasseine spätere Wiederverwendung und Wiedermontageohne Einschränkungen möglich ist. Bauteile sichern undbauseits zur Verfügung stellen bzw. ordnungsgemäß zwischenlagern.

Leistung dient der Freimachung der Fassadenflächen für die Ausführungdes Wärmedämmverbundsystems. Die Wiedermontage erfolgt durch einengesondert beauftragten Fachbetrieb und ist nicht Bestandteil dieser Leistung. Abmessungen Gartentor: B x H= ca. 1,50 x 1,00 m
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Ausführungsort: 3. Hof
Menge: 1,000 Stk

**1.2.210 Vorhandene Rolläden demontieren und lagern, EG Seitenflügel 3**
Vorhandenen Rollladen bestehend aus Rollladenpanzer,
Führungsschienen, Endschiene sowie allen zugehörigen
Befestigungsteilen fachgerecht und zerstörungsfrei demontieren.
Die Demontage ist so auszuführen, dass eine spätere Wiederverwendung
der Bauteile möglich bleibt. Beschädigungen an Rollladen, Fenster,
Laibungen oder angrenzenden Bauteilen sind zu vermeiden.
Ausgebauten Rollladen einschließlich sämtlicher Zubehör- und
Befestigungsteile an einem vom Auftraggeber innerhalb des Objekts
bereitgestellten Lagerort geordnet und gegen Beschädigung geschützt
einlagern

Breite Rollläden: ca. 1,05 m
Anzahl: 2 Stk
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Ausführungsort: EG Seitenflügel 3
Menge: 2,000 Stk

**1.2.220 Bestandsleitungen Elektro, erschwerte WDVS-Ausführung**
*** Pauschalposition
Zulage für erschwerte Ausführung WDVS im Bereich vorhandener
Elektroleitungen (Bestand), inkl. sämtlicher Mehraufwendungen wie
Anarbeiten, Aussparungen, Unterbrechen des Arbeitsablaufs, Anpassen
und Freihalten der Leitungen, erhöhte Sorgfalt bei der Verarbeitung sowie
alle erforderlichen Nebenarbeiten.

Mit der Position sind alle hierdurch bedingten Erschwernisse vollständig
abgegolten.
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Menge: 1,000 psch

#### Abschnitt 1.3 WDVS Bestandsfassade - Regelflächen

*Hinweis: Hinweis zur Ausführung des WDVS bei variierenden Dämmstärken*
Aufgrund von geometrischen Gegebenheiten wie Vorsprüngen, Rücksprüngen, begrenzten Platzverhältnissen sowie unterschiedlichen Bauteilanschlüssen sind im Zuge der Fassadensanierung unterschiedliche Dämmstärken im Wärmedämmverbundsystem (WDVS) vorgesehen.

Bei der Ausführung ist besonders darauf zu achten, dass ausschließlich systemkonforme und aufeinander abgestimmte Materialien eines zugelassenen WDVS-Systems verwendet werden. Die Verarbeitung hat gemäß den jeweiligen Systemzulassungen, Herstellerangaben sowie den anerkannten Regeln der Technik zu erfolgen.

Übergänge zwischen unterschiedlichen Dämmstärken sind fachgerecht, spannungsfrei und dauerhaft auszuführen. Hierbei ist insbesondere auf eine möglichst wärmebrückenminimierte Ausbildung zu achten. Kanten, Anschlüsse sowie Detailpunkte sind so zu planen und auszuführen, dass bauphysikalische Nachteile (z. B. Kondensatbildung, Schimmelrisiko) vermieden werden.

Die Ausbildung aller Anschlüsse (Fenster, Türen, Sockel, Dachanschlüsse etc.) ist luftdicht, schlagregensicher und unter Berücksichtigung der energetischen Anforderungen herzustellen. Gegebenenfalls sind geeignete Zusatzmaßnahmen zur Reduzierung von Wärmebrücken umzusetzen.

Abweichungen von der Planung oder notwendige Detailanpassungen sind vor Ausführung mit der Bauleitung abzustimmen.

**1.3.10 Grundierungen mit Tiefengrund**
Liefern und fachgerechtes aufbringen einer Tiefengrundierung
aus lösemittelfreier Kunstharzdispersion passend zum
System (Plattenkleber).

Angebotenes Fabrikat: '..........................................' vom Bieter einzutragen

Untergrund: bauzeitlicher Kratzputz
Menge: 1900,000 m2

**1.3.20 Grundierung mit Tiefengrund, fungizid**
Liefern und fachgerechtes aufbringen eines Voranstrichs
für Außenputz auf trockenen Unterputz oder
Armierungsschicht, Auftrag gemäß Herstellerangaben.
Art des Untergrunds: Unterputz, Armierungsschicht
Art des Auftrags: Voranstrich
Art des Auftrags: Haftgrund auf fungizider Basis

Folgeschicht: Putz

Angebotenes Fabrikat: '..........................................' vom Bieter einzutragen

Ausführungsort: Sockelbereich
Menge: 100,000 m2

**1.3.30 Sockelprofil, verzinkter Stahl mit PVC-Überzug, Außenputz**
Liefern und fachgerechtes Anbringen eines Sockelprofils
aus verzinktem Stahlblech mit PVC-Überzug mit Tropfkante
zur Trennung von Wand- und Sockelbereich im Außenbereich.
Befestigungsmittel nach Wahl des Auftragnehmers.

Form Profil: Sockelprofil
Material Profil: verzinkter Stahl mit PVC-Überzug
Farbe: weiß, oder gem. Angabe AG
Schichtdicke Putz: 20 mm
Profilbreiten passend zu den vorhandenen Dämmstärken:
Aufbau WDVS: 160mm Fassadendämmung (Regelflächen)
  60mm Sockeldämmung (Sockelbereich)

Einsatz entsprechend Dämmstärke von Fassaden- und
Sockeldämmung

Angeb. Fabrikat '..........................................' vom Bieter einzutragen
Menge: 100,000 m

**1.3.40 WDVS MiWo, d= 160 mm, WLG 035, Putz**
*** Bezugsbeschreibung
Mineralwolle, Außenwand mit mineralischem Oberputz geklebt
und gedübelt einschl. Armierung und Egalisierungsanstrich
liefern und fachgerecht herstellen als komplette Leistung.

An Fenster- und Türecken sind zusätzliche Armierungsgewebestreifen
diagonal zu den Ecken einzubauen. Alle Anarbeitungen an
Durchdringungen und Öffnungen sind hier mit einzurechnen.

Das schlagregendichte Abdichten von diversen Anschlussfugen
mit langsam expandierendem Fugendichtband aus vollimprägniertem
Weichschaumstoff und Ausbildung von Dehnfugen mit entsprechenden
Profilen sind in diese Position mit einzurechnen. Dies betrifft u. a. die
Anschlüsse an Fenster, Türen, Lüftungsöffnungen und deren Einbauteile,
Fensterbänke, Türen, Dachanschlüssen und anderen klebegeeigneten
Bauteilen gem. Herstellervorschrift. Im Bereich des Dämmstoffes mit
Fugendichtungsband 2D - 15 / 3 - 9 mm

Untergrund:  Mauerwerk, bauzeitlichem Kratzputz
Dämmung:  Mineralwolle, WLG 035
Dämmstoffstärke: 160 mm
Baustoffklasse: A1 nach En 13501-1
Oberfläche:  mineralischer Oberputz als Dünnschicht-Leichtputz
Struktur:  Kratzputz, Körnung 2- 3 mm ohne Einfärbung

Angeb. Fabrikat '..........................................' vom Bieter einzutragen

kalkulierte Dübellänge: '..........................................' vom Bieter einzutragen

Ausführungsort:
Vorderhaus (hofseitig)
Seitenflügel 1+2+3
Hinterhaus 1+2
Menge: 1620,000 m2

**1.3.50 WDVS MiWo, d= 140 mm, WLG 032, Putz**
*** wie Position 1.3.40
Dämmung:  Mineralwolle, WLG 032
Dämmstoffstärke: 140 mm
Menge: 90,000 m2

**1.3.60 WDVS MiWo, d= 130 mm, WLG 032, Putz**
*** wie Position 1.3.40
Dämmung:  Mineralwolle, WLG 032
Dämmstoffstärke: 130mm
Menge: 20,000 m2

**1.3.70 WDVS MiWo, d= 100 mm, WLG 028, Putz**
*** wie Position 1.3.40
Dämmung:  Mineralwolle, WLG 028
Dämmstoffstärke: 100mm
Menge: 45,000 m2

**1.3.80 WDVS MiWo, d= 60 mm, WLG 022, Putz**
*** wie Position 1.3.40
Dämmung:  Mineralwolle, WLG 022
Dämmstoffstärke: 60 mm
Menge: 125,000 m2

**1.3.90 WDVS MiWo, d= 120mm, WLG 035, Putz, ALTERNATIV**
*** Bedarfsposition ohne GB
*** wie Position 1.3.40
d=120mm
WLG 035
als Alternativposition
Menge: 1730,000 m2

**1.3.100 Zulage Übergänge / Stufen, wechselnde Dämmstärken**
Zulage für die Ausbildung von Übergängen zwischen
unterschiedlichen Dämmstärken.

Leistung umfasst:
– verzahnte bzw. gestufte Verlegung
– Anpassung der Dämmplatten
– durchgehende Armierung mit Gewebeüberlappung
– Ausbildung ohne scharfe Kanten

Die Ausführung hat ausschließlich entsprechend der Systemzulassung
des jeweiligen WDVS-Herstellers zu erfolgen.
Unterschiedliche Dämmstoffe sind nur innerhalb zugelassener
Systemlösungen zulässig!
Menge: 282,000 m

**1.3.110 Dämmung der Fenster- und Türleibungen mit 20 mm PIR 025**
Liefern und fachgerechte Ausführung von PIR-Dämmung, WLG 025,
an Tür- und Fensteröffnungen als Laibungsdämmung, 20 mm dick

Ausbilden einer Fenster- Türleibung sowie Stürze mit
wind- und schlagregendichter, bewegungsfähiger
Systemanschlussfuge mit Anputzleiste, bestehend aus:

- Anputzleiste, selbstklebend
- integriertem, komprimiertem Fugendichtband
- Schutzlasche
- Putzanschlag
- Putzoberfläche Leibung wie Hauptfläche

Hinweis: die Diagonalbewehrung oberhalb der Fensterecken ist
mit der Hauptposition abgegolten

Leibungstiefe: ca. 180 mm

Ausführungsort: Fenster - und Türanschlüsse sowie alle Stürze
Menge: 1170,000 m

**1.3.120 Beschichtung außen, Silikonharzfarbe - Wände und Decken**
*** Bezugsbeschreibung
Liefern und herstellen einer Beschichtung 2- fach
auf Oberputz im Außenbereich mit Silikatfarbe in
3 verschiedenen Farbtönen bis zur vollständigen Deckung.

Untergrund: mineralischer Oberputz als Dünnschicht-Leichtputz
Kratzputz,  Körnung 2- 3 mm, weiß
Glanzgrad: stumpfmatt
Farbton: siehe Farbkonzept
Menge: 1900,000 m2

**1.3.130 Zulage: helle Tönung**
*** Bedarfsposition ohne GB
*** wie Position 1.3.120
einschl. der Grundierung
für helle Tönung (C1)

Abrechnung auch für Wandflächen
Menge: 1,000 m2

**1.3.140 Zulage: mittlere Tönung**
*** wie Position 1.3.120
einschl. der Grundierung
für mittlere Tönung (C2)

Abrechnung auch für Wandflächen
Menge: 1900,000 m2

**1.3.150 Zulage: dunkle Tönung**
*** Bedarfsposition ohne GB
*** wie Position 1.3.120
einschl. der Grundierung
für dunkle Tönung (C3)

Abrechnung auch für Wandflächen
Menge: 1,000 m2

**1.3.160 Anstrich Dachkasten / Traufe / Gesims**
Ausbessern und Anstrich der Dachkasten-zweiseitig
deckend, diffusionsoffen, mit Wetterschutzfarbe
 (Kunstharzdispersion) wie folgt:

- Imprägnierung
- Grundbeschichtung
- Zwischenbeschichtung
- Schlussbeschichtung
Farbton: gemäß RAL-Farbton gemäß Farbkonzept
Abwicklung: bis ca. 40 cm
Menge: 110,000 m

**1.3.170 Gewebeeckwinkel 90°, Kantenschutz**
Liefern und fachgerechtes anbringen von Gewebeeckwinkel
vollflächig in die systemzugehörige Armierungsmasse
eingebettet und lot- und fluchtrecht  ausgerichtet.
Eckwinkel aus Aluminium mit feinem Gewebe.
Gewebe im Bereich der Fenster- Türleibungen bis in die Ecke führen.
Winkel: 90°

Ausführungsort: Gebäudeaußenkanten
Menge: 410,000 m

**1.3.180 Leibungen, t= ca. 360-390mm**
Ausbilden einer Fenster- und Türleibung sowie Stürze mit
wind- und schlagregendichter, bewegungsfähiger Systemanschlussfuge
mit Anputzleiste, bestehend aus:

- Anputzleiste, selbstklebend
- integriertem, komprimiertem Fugendichtband
- Schutzlasche
- Putzanschlag
- eingespachtelter Gewebeeckwinkel im Übergang zur Wandfläche
- Putzoberfläche Leibung wie Hauptfläche

Leibungstiefe: ca. 360mm-390mm (mit WDVS)
Ausführungsort: Fenster- und Türanschlüsse sowie alle Stürze
Menge: 1170,000 m

**1.3.190 Anstrich Leibungen, bis ca. 40 cm**
Anstrich der Fenster- und Türleibungen wie Hauptfläche

Tiefe: bis ca. 40 cm (inkl. WDVS)
Nassabrieb: Klasse 3
Untergrund: Putz, Mauerwerk
Menge: 1170,000 m

**1.3.200 Fensterfaschen streichen**
Ausführen eines deckenden Anstrichs der vorhandenen
Fensterfaschen analog zur bestehenden Fassadenbeschichtung
als gesamte Leistung inkl. aller erforderlichen Nebenarbeiten.

Farbton: gem. Farbkonzept
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Menge: 1100,000 m

**1.3.210 Zulage Panzer Gewebearmierung anstatt Doppelgewebe**
*** Bedarfsposition ohne GB
Panzer - Gewebearmierung als Zusatzarmierung für besonders
beanspruchte Fassadenflächen alternativ zur Verdopplung
der Armierungsgewebe 2 m Hoch im EG, liefern und fachgerecht anbringen.

Ausführungsort: EG Hofseite
Menge: 220,000 m2

**1.3.220 Nachträgliches Schließen der Gerüstankerlöcher, komplette Gerüstflächen**
Nachträgliches Schließen der Gerüstankerlöcher im
gewählten System einschl. Endbeschichtung.
Ausführung abschnittsweise im Zuge des Abrüstens
durch den bauseitigen Gerüstbauer.
Abrechenbar ist die vertikale Ansichtsfläche des
Wärmedämm-Verbundsystems.

Ausführungsort: alle Gerüstflächen
Menge: 2550,000 m2

#### Abschnitt 1.4 Sockelbereich / erdberührte Bauteile

**1.4.10 Arbeitsraum entlang der Fassade herstellen**
Arbeitsraum entlang der Fassade durch Aufnehmen desvorhandenen Betonbelags sowie Aushub des anstehendenBodens bis mind. 30 cm unter GOK herstellen.
Breite des Arbeitsraums ca. 0,80–1,00 m.
Der anstehende Boden ist seitlich auf der Baustelle zwischenzulagernund nach Abschluss der Arbeiten lagenweise wieder einzubauen.Der Wiedereinbau erfolgt einschließlich fachgerechter Verdichtungentsprechend den technischen Anforderungen zur Wiederherstellungeines tragfähigen Zustands.
Einschließlich Laden, Transport und Entsorgung aller nichtwieder verwendbaren Materialien.
Abrechnung: lfdm Fassadensockel
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Menge: 100,000 m

**1.4.20 Rückbau Sockelvorsprung und Untergrundvorbereitung**
Vorstehenden Sockelbereich (ca. 2 cm Vorsprung) einschließlich
des vorhandenen Altputzes vollständig und fachgerecht bis auf das
tragende Mauerwerk zurückbauen. Den freigelegten Untergrund gründlich
von Staub, Schmutz und losen Teilen reinigen. Untergrund nach der
Freilegung intensiv auf Tragfähigkeit, Hohllagen sowie Feuchteschäden prüfen.
Anschließend den Untergrund mit einem geeigneten, systemkonformen
Ausgleichsmörtel (z. B. zementärer Unterputz oder Instandsetzungsmörtel)
ausgleichen. Die Oberfläche ist lot-, flucht- und flächengerecht so herzustellen.
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h= ca. 55cm
Menge: 55,000 m2

**1.4.30 Abdichtung Außenwand Bitumendickbeschichtung**
Abdichtung von Außenwandflächen gegen Bodenfeuchteund nichtdrückendes Wasser aus PMBC (kunststoffmodifizierteBitumendickbeschichtung), auf Betonuntergrund, senkrechte Fläche,einschl. Grundierung/Voranstrich, liefern und fachgerecht herstellen. Verbrauch: ca. 4kg/m²
Angebotenes Fabrikat: '..............................................' (Bieterergänzung)
Menge: 112,000 m2

**1.4.40 WDVS, Sockel, XPS,Perimeterdämmung, B1, d=60 mm, h=80 cm**
*** Bezugsbeschreibung
Liefern und fachgerecht herstellen eines WDVS mit einer Sockelplatte
aus extrudiertem Polystyrol-Hartschaum (XPS), werkseitig kaschiert
zur Verbesserung der Putzhaftung und zur direkte Aufnahme des WDVS-
Putzaufbaus geeignet. Perimeterdämmung, bituminöse Verklebung,
XPS 030 PW/PB, mit bituminöser Klebemasse dicht gestoßen,
inkl. Putz.

Gesamthöhe: 80 cm (beginnt -30 cm GOK bis +50 cm GOK)
Dämmstoffstärke: 60 mm
WLG: 030
Baustoffklasse: B1
Dämmung: extrudierten Polystyrol-Hartschaumplatten (XPS) mit Stufenfalz
Kantenausbildung : stumpf
Inklusiv des Feuchteschutzes des Sockelbereichs
(vom -30cm GUK bis zur min 50cm GOK) und Putz.

Mineralischer Oberputz als Dünnschicht-Leichtputz
Struktur:  Kratzputz, Körnung 2- 3 mm ohne
Zwei Abdichtungsanstriche im Übergangsbereich
Oberputz/Perimeterdämmplatte, im erdberührten Bereich
zum Schutz vor aufsteigender Feuchtigkeit, mit kunststoffmodifizierter
PCC-Schlämme, kälteelastisch, rissüberbrückend, matt, pigmentiert.

Ausführung : gemäß Herstellervorschrift
Ausführungsort: Sockelbereich

Angeb. Fabrikat '..........................................' vom Bieter einzutragen
Menge: 100,000 m2

**1.4.50 WDVS, Sockel, XPS,Perimeterdämmung, B1, d=40 mm, h=80 cm**
*** wie Position 1.4.40
d=40mm
Menge: 5,000 m2

**1.4.60 WDVS, Sockel, XPS,Perimeterdämmung, B1, d=100 mm, h=80 cm, ALTERNATIV**
*** Bedarfsposition ohne GB
*** wie Position 1.4.40
d=100mm
als Alternativposition
Menge: 105,000 m2

**1.4.70 Feuchteschutzanstrich durch 2k-Dispersionsspachtel im Sockelbereich**
Liefern und fachgerechtes Aufbringen eines systemzugehörigen
Feuchteschutzanstrichs auf den vorbereiteten
Untergrund in spritzwassergefährdeten und/oder Sockel-
und Untererdbereichen gem. Systemdetail des
Systemanbieters bis ca. 50 cm über die spätere
Geländeoberkante aus einem 2k-Dispersionsspachtel.
Vorher vorkonfektionierte und aufeinander abgestimmte Anteile
aus carbonfaserverstärkter Trockenkomponente mit pastöser
Komponente im Verhältnis 1 : 1 mischen. Anschließend
ggf. durch Wasserzugabe bis max. 10 % auf streichfähige
Verarbeitungskonsistenz einstellen. So vorbereiteten
Feuchteschutz bis auf die Bauwerksabdichtung führen.
Hinweis: Durch diese Maßnahme soll aufgrund hoher
Grundwasserspiegel (gemäß DIN 18533) das Eindringen von
Feuchtigkeit in das Sockeldämmsystem vermieden werden.

Beginn Sockel: OKG +- 0,00 cm
Höhe: 0,50m
Produkt: Waterflex Carbon oder glw.
Menge: 60,000 m2

#### Abschnitt 1.5 WDVS Bestandsfassade - Brandwand

**1.5.10 Attika-Mauerabdeckung demontieren und entsorgen, Brandwand**
Vorhandene Attika‑Mauerabdeckung aus Metall einschließlichBefestigungsmittel und Anschlussausbildungen fachgerechtaufnehmen und ausbauen.
Bauteile sortenrein sammeln, abtransportieren und ordnungsgemäßentsorgen. Untergrund ggf. reinigen, ohne Beschädigung derangrenzenden Bauteile, einschließlich aller Nebenarbeiten. Zuschnitt: ca. 450mm
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 Ausführungsort: Brandwand zum Nachbarn
Menge: 60,000 m

**1.5.20 Rückbau / Abschneiden der Stahlbügel**
Rückbau und Entsorgung nicht mehr benötigterMauerwerksanker/Stahlteile inkl. Nachbearbeitung undVerschließen der Öffnungen. Ausführung auf Anweisung der örtlichen Bauleitung!
Menge: 80,000 Stk

**1.5.30 Mauerwerksvorsprünge abschlagen**
Vorspringende Ziegel- und Mauerwerksteile an der Fassadenfläche
durch Abschlagen bzw. Abspitzen entfernen und fachgerecht entsorgen.
Oberfläche zur Herstellung einer durchgehenden, ebenen und versatzfreien
Dämmebene vorbereiten.
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Ausführungsort: Brandwand zum Nachbarn
Menge: 35,000 m2

**1.5.40 Grundierungen mit Tiefengrund**
Liefern und fachgerechtes aufbringen einer Tiefengrundierung
aus lösemittelfreier Kunstharzdispersion passend zum
System (Plattenkleber).

Angebotenes Fabrikat: '..........................................' vom Bieter einzutragen

Untergrund: bauzeitlicher Kratzputz
Menge: 380,000 m2

**1.5.50 Ausgleichputz zur Herstellung einer lot- und fluchtgerechten Ebene**
Ausgleichsputz zur Herstellung einer lot- und fluchtgerechtenOberfläche auf vorhandenem Mauerwerk liefern und fachgerecht aufbringen.
Untergrund prüfen, lose Bestandteile entfernen und ggf. vorbereiten.
Putz in erforderlicher Dicke mehrlagig auftragen, Unebenheiten ausgleichen,Oberfläche eben und für WDVS geeignet herstellen.
Inklusive aller Nebenarbeiten.
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Ausführungsort: Brandwand, Nachbar
Menge: 380,000 m2

**1.5.60 WDVS MiWo, d= 160 mm, WLG 035, Putz**
*** Bezugsbeschreibung
Mineralwolle, Außenwand mit mineralischem Oberputz geklebt
und gedübelt einschl. Armierung und Egalisierungsanstrich
liefern und fachgerecht herstellen als komplette Leistung.

An Fenster- und Türecken sind zusätzliche Armierungsgewebestreifen
diagonal zu den Ecken einzubauen. Alle Anarbeitungen an
Durchdringungen und Öffnungen sind hier mit einzurechnen.

Das schlagregendichte Abdichten von diversen Anschlussfugen
mit langsam expandierendem Fugendichtband aus vollimprägniertem
Weichschaumstoff und Ausbildung von Dehnfugen mit entsprechenden
Profilen sind in diese Position mit einzurechnen. Dies betrifft u. a. die
Anschlüsse an Fenster, Türen, Lüftungsöffnungen und deren Einbauteile,
Fensterbänke, Türen, Dachanschlüssen und anderen klebegeeigneten
Bauteilen gem. Herstellervorschrift. Im Bereich des Dämmstoffes mit
Fugendichtungsband 2D - 15 / 3 - 9 mm

Untergrund:  Mauerwerk, bauzeitlichem Kratzputz
Dämmung:  Mineralwolle, WLG 035
Dämmstoffstärke: 160 mm
Baustoffklasse: A1 nach En 13501-1
Oberfläche:  mineralischer Oberputz als Dünnschicht-Leichtputz
Struktur:  Kratzputz, Körnung 2- 3 mm ohne Einfärbung

Angeb. Fabrikat '..........................................' vom Bieter einzutragen

kalkulierte Dübellänge: '..........................................' vom Bieter einzutragen

Ausführungsort:
Brandwand zum Nachbarn
Menge: 380,000 m2

**1.5.70 WDVS MiWo, d= 120mm, WLG 035, Putz, ALTERNATIV**
*** Bedarfsposition ohne GB
*** wie Position 1.5.60
d=120mm
WLG 035
als Alternativposition
Menge: 380,000 m2

**1.5.80 WDVS-Anschlüsse an angrenzende Bauteile herstellen**
Herstellen von fachgerechten Anschlüssen des WDVS
an angrenzende Bauteile und Bereiche des Nachbargebäudes
(z. B. Wände, Attiken, Dachanschlüsse, Vorsprünge) an der Brandwand.

Leistung umfasst:
- Anpassen und Zuschneiden der Dämmplatten im Anschlussbereich
- Liefern und Einbauen von Anschlussprofilen (Anputzleisten mit
  Dichtlippe / Abschlussprofile)
- Einbau von Dicht- und Kompribändern zur schlagregensicheren
  und luftdichten Ausbildung
- Herstellen erforderlicher Bewegungsfugen
- Fachgerechtes Anarbeiten des WDVS an  Bestandsuntergründe
- Ausbildung sauberer, rissfreier Putzabschlüsse
- Berücksichtigung brandschutztechnischer Anforderungen
  (nicht brennbare Baustoffe bei Brandwand)
- Alle Nebenarbeiten und Befestigungsmittel
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Ausführungsort: Brandwand
Menge: 80,000 m

**1.5.90 Beschichtung außen, Silikonharzfarbe**
Liefern und herstellen einer Beschichtung 2- fach
auf Oberputz im Außenbereich mit Silikatfarbe in
3 verschiedenen Farbtönen bis zur vollständigen Deckung.

Untergrund: mineralischer Oberputz als Dünnschicht-Leichtputz
Kratzputz,  Körnung 2- 3 mm, weiß
Glanzgrad: stumpfmatt
Farbton: siehe Farbkonzept
Menge: 380,000 m2

**1.5.100 Zulage: mittlere Tönung**
einschl. der Grundierung
für mittlere Tönung (C2)

Abrechnung auch für Wandflächen
Menge: 380,000 m2

**1.5.110 Zulage: helle Tönung**
*** Bedarfsposition ohne GB
einschl. der Grundierung
für helle Tönung (C1)

Abrechnung auch für Wandflächen
Menge: 380,000 m2

#### Abschnitt 1.6 WDVS Bestandsfassade - Balkone

**1.6.10 Grundierung mit Tiefengrund**
Liefern und fachgerechtes aufbringen einer Tiefengrundierung
aus lösemittelfreier Kunstharzdispersion passend zum
System (Plattenkleber).

Angebotenes Fabrikat: '..........................................' vom Bieter einzutragen

Untergrund: bauzeitlicher Kratzputz
Menge: 30,000 m2

**1.6.20 WDVS, PUR/PIR, WLG 025, B1, d=100 mm, Wände Balkonbereich, inkl. Putz**
Liefern und fachgerechtes anbringen einer Dämmplatte aus Polyurethan-/
Polyisocyanurat-Hartschaum, PUR/PIR DIN EN
13165, Bemessungswert der Wärmeleitfähigkeit max. 0,023
W/(mK), Baustoffklasse DIN 4102-1 B2
(normalentflammbar), als Platte sonst WDVS-Aufbau wie vor.

Dämmstoffstärke: 100 mm
WLG: 025
Baustoffklasse: B1
Kantenausbildung : stumpf
mineralischer Oberputz
als Dünnschicht-Leichtputz
Struktur:  Kratzputz, Körnung 2- 3 mm ohne
Zwei Abdichtungsanstriche im Übergangsbereich
Oberputz/Perimeterdämmplatte,
im erdberührten Bereich zum Schutz vor aufsteigender Feuchtigkeit,
mit kunststoffmodifizierter PCC-Schlämme, kälteelastisch,
rissüberbrückend, matt, pigmentiert.

Ausführung : gemäß Herstellervorschrift
Ausführungsort: Balkonbereich - Wände und Decken

Einbauort:  Balkone hofseitig
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Menge: 19,000 m2

**1.6.30 mineralische Deckendämmung, D=140mm (Horizontale Dämmung) Balkondecken, inkl. Putz**
Deckendämmung geklebt und gedübelt liefern und fachgerecht montieren
Material:  Wärmedämmplatte aus Mineralwolle nach DIN EN 13162
WLZ 035 WAP zh A2
Stärke:  140mm
nicht brennbar
inkl. Putz

Ausführungsort: Untersicht Balkon
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Menge: 11,000 m2

**1.6.40 Anschluss Balkondämmung an WDVS herstellen**
Saubere und wärmebrückenminimierte Anschlussausbildung
der Balkon-Dämmung (Unterseite/Stirn) an vorhandenes
Wärmedämmverbundsystem, inkl. Zuschneiden, Anarbeiten,
Gewebeüberlappung, Eckausbildung sowie Einbindung in
vorhandenen Putzaufbau, vollständig funktionsfähig ausgeführt.
Menge: 19,000 m

**1.6.50 Beschichtung außen, Silikonharzfarbe, Wände, Decken**
Liefern und herstellen einer Beschichtung 2- fach
auf Oberputz im Außenbereich mit Silikatfarbe in
3 verschiedenen Farbtönen bis zur vollständigen Deckung.

Untergrund: mineralischer Oberputz als Dünnschicht-Leichtputz
Kratzputz,  Körnung 2- 3 mm, weiß
Glanzgrad: stumpfmatt
Farbton: siehe Farbkonzept
Menge: 30,000 m2

**1.6.60 Zulage: mittlere Tönung**
einschl. der Grundierung
für mittlere Tönung (C2)

Abrechnung auch für Wandflächen
Menge: 30,000 m2

#### Abschnitt 1.7 WDVS Durchfahrtsbereiche

**1.7.10 Betonsanierung Durchfahrt**
Abplatzungen und geschädigte Bereiche im Sockel-, Wand- und
Sturzbereich der Durchfahrt fachgerecht instand setzen.
Leistungsumfang:

- Lose und geschädigte Beton- und Putzbereiche vollständig abschlagen
- Untergrund reinigen, entstauben und tragfähig herstellen
- Reprofilierung mit geeignetem PCC-/SPCC-Instandsetzungsmörtel
- Oberfläche an Bestand angleichen (Filz-/Glattstrich)

Ausführung gemäß DIN EN 1504 und DAfStb-Richtlinie „Schutz und
Instandsetzung von Betonbauteilen“
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Menge: 30,000 m2

**1.7.20 Freilegen der Stahlträger, Betonabtrag, inkl. Entsorgung**
Geschädigten Beton, Mörtel und Putz im Bereich der
Stürze manuell  abstemmen bzw. ausstemmen,
bis tragfähiger Untergrund erreicht ist.
Stahlträger vollständig freilegen.
Abbruchmaterial fachgerecht aufnehmen und entsorgen.

Abrechnung nach freigelegter Fläche
Hinweis: handgeführt, keine Abbruchmaschinen
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Menge: 9,000 m2

**1.7.30 Stahlträger entrosten, mechanisch**
Stahlträger wie folgt entrosten:- Vorbereiten der Stahloberflächen im Vorbereitungsgrad ST 3,  gemäß DIN EN ISO 12 944, Teil 4 und ISO 8501-1,  maschinell entrosten inkl. aller erforderlichen Nebenarbeiten- Bauschutt entsorgen Alle Flächen sind gründlich nachzureinigen, alle haftungsminderndenSchichten sind zu entfernen. Umliegende Bauteile sind abzudecken. Profil: IPE 160 - IPE 240
Menge: 17,500 m

**1.7.40 Korrosionsschutz Stahlträger**
Korrosionsschutz für Stahlträger im Bestand,
auf vorbereiteter Oberfläche, mit eignungsgeprüftem
Korrosionsschutzsystem nach DIN EN ISO 12944,
nach DIN 55928, nach TL/TP-KOR-Stahlbauten, Blatt 87
gem. Herstellervorschrift fachgerecht anbringen.

Sollschichtdicke: mind. 80 µm (gem. konstruktivem Erfordernis)
Schutzdauer: mind. 5 Jahre

Richtfabrikat: Sika Cor® EG-System o. gleichwertig

Angebotenes Korrosionsschutzsystem: '................................................................' vom Bieter einzutragen

Schichtaufbau gem. technischem Erfordernis mit Grund-,
Zwischen- und Endbeschichtung.

Farbton: nach Wahl des AG, flecken- und schattenfrei

Angrenzende Bauteile gegen Verschmutzung schützen.
Bei der Kalkulation ist zu berücksichtigen, dass alle
Konstruktionsflächen, auch zur Zeit überdeckte Flächen,
wie vor beschrieben zu behandeln sind.
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Menge: 17,500 m

**1.7.50 Konstruktionsergänzung, Stahl-Mauerwerk-Beton**
Konstruktive Ergänzungs- und Instandsetzungsarbeiten im BereichDurchfahrten zur Wiederherstellung der lastabtragendenVerbindung zwischen tragenden Stahlträgern, angrenzendemMauerwerk sowie Betonbauteilen gemäß Bestandssituation.
Herstellung eines dauerhaften, kraftschlüssigen Verbundes zwischenStahlträgern und angrenzendem Mauerwerk bzw. Beton durchvollständiges Verfüllen aller Hohlräume, Rand- und Anschlusszonen mitgeeignetem, statisch wirksamem Verguss- bzw. Unterstopfungsmaterial.
Unterstopfung und vollflächige, lastübertragende Einbettung der Stahlträgerüber die gesamte Auflagerlänge. Abrechnung erfolgt nach tatsächlicher Ausführung auf Grundlage desörtlichen Aufmaßes vor Ort in laufenden Metern
Menge: 17,500 m

**1.7.60 Reprofilierung von Betonfehlstellen im Bereich freigelegter Stahlträger**
Fehlstellen, Ausbrüche und abgearbeitete Bereiche im Betonder Durchfahrtsstürze im instandzusetzenden Bereich fachgerecht reprofilieren.
Hierzu geeigneten, werksgemischten, systemgeprüften Reparaturmörtelauf Zementbasis (PCC bzw. SPCC) gemäß DIN EN 1504-3 entsprechendden Herstellerangaben anwenden. Leistungsumfang:-  Vorbereiten der instandzusetzenden Fläche-  Aufbringen einer systemzugehörigen Haftbrücke-  Schließen der Fehlstellenfachgerechtes Ausbilden von Kanten, Ecken und Übergängen-  Wiederherstellung der erforderlichen Betonüberdeckung-  Abziehen und Glätten der Oberfläche zur weiteren Bearbeitung Schichtdickte bis 40 mm Hinweis: Abrechnung nach tatsächlich ausgeführter Fläche, gemessen an derreprofilieren Betonoberfläche
Menge: 9,000 m2

**1.7.70 Grundierung mit Tiefengrund**
Liefern und fachgerechtes aufbringen einer Tiefengrundierung
aus lösemittelfreier Kunstharzdispersion passend zum
System (Plattenkleber).

Angebotenes Fabrikat: '..........................................' vom Bieter einzutragen

Untergrund: bauzeitlicher Kratzputz
Menge: 390,000 m2

**1.7.80 WDVS MiWo, d= 160 mm, WLG 035, Putz**
*** Bezugsbeschreibung
Mineralwolle, Außenwand mit mineralischem Oberputz geklebt
und gedübelt einschl. Armierung und Egalisierungsanstrich
liefern und fachgerecht herstellen als komplette Leistung.

An Fenster- und Türecken sind zusätzliche Armierungsgewebestreifen
diagonal zu den Ecken einzubauen. Alle Anarbeitungen an
Durchdringungen und Öffnungen sind hier mit einzurechnen.

Das schlagregendichte Abdichten von diversen Anschlussfugen
mit langsam expandierendem Fugendichtband aus vollimprägniertem
Weichschaumstoff und Ausbildung von Dehnfugen mit entsprechenden
Profilen sind in diese Position mit einzurechnen. Dies betrifft u. a. die
Anschlüsse an Fenster, Türen, Lüftungsöffnungen und deren Einbauteile,
Fensterbänke, Türen, Dachanschlüssen und anderen klebegeeigneten
Bauteilen gem. Herstellervorschrift. Im Bereich des Dämmstoffes mit
Fugendichtungsband 2D - 15 / 3 - 9 mm

Untergrund:  Mauerwerk, bauzeitlichem Kratzputz
Dämmung:  Mineralwolle, WLG 035
Dämmstoffstärke: 160 mm
Baustoffklasse: A1 nach En 13501-1
Oberfläche:  mineralischer Oberputz als Dünnschicht-Leichtputz
Struktur:  Kratzputz, Körnung 2- 3 mm ohne Einfärbung

Angeb. Fabrikat '..........................................' vom Bieter einzutragen

kalkulierte Dübellänge: '..........................................' vom Bieter einzutragen

Ausführungsort:
Durchfahrt (seitlich zum Gebäude)
Menge: 250,000 m2

**1.7.90 WDVS MiWo, d= 120mm, WLG 035, Putz, ALTERNATIV**
*** Bedarfsposition ohne GB
*** wie Position 1.7.80
d=120mm
WLG 035
als Alternativposition
Menge: 250,000 m2

**1.7.100 Beschichtung außen, Silikonharzfarbe, Wände und Decken**
Liefern und herstellen einer Beschichtung 2- fach
auf Oberputz im Außenbereich mit Silikatfarbe in
3 verschiedenen Farbtönen bis zur vollständigen Deckung.

Untergrund: mineralischer Oberputz als Dünnschicht-Leichtputz
Kratzputz,  Körnung 2- 3 mm, weiß
Glanzgrad: stumpfmatt
Farbton: siehe Farbkonzept
Menge: 390,000 m2

**1.7.110 Zulage: mittlere Tönung**
einschl. der Grundierung
für mittlere Tönung (C2)

Abrechnung auch für Wandflächen
Menge: 390,000 m2

**1.7.120 Zulage: helle Tönung**
*** Bedarfsposition ohne GB
einschl. der Grundierung
für helle Tönung (C1)

Abrechnung auch für Wandflächen
Menge: 1,000 m2

#### Abschnitt 1.8 Fensterbänke und Abdeckungen

**1.8.10 Fensterbank unterfüttern, WDVS**
Fensterbank mit Trennlage und Dämmstoff unterfüttern, für
Wärmedämm-Verbundsystem, einschl. entfernen und entsorgen
der alten Ausgleichsschicht.

Dämmdicke: mind. 2 cm
Menge: 225,000 m

**1.8.20 2. Dichtungsebene Fensterbänke**
Herstellung einer Dichtungsebene mittels geeigneter Dichtschlämme
gegen Schlagregen und Nässe.
Menge: 225,000 m

**1.8.30 Dichtband, Fenster/Tür, WDVS**
Vorkomprimiertes Dichtungsband / Dehnfugenband zur Aufnahme
von Bewegungen an Fenster- und Türrahmen, Fensterbank o.ä.,
kantenbündig mit Putz/Armierungsmörtel endend.
Menge: 250,000 m

**1.8.40 Außenfensterbank in Alu, Leibungstiefe: ca. 390 mm**
Außenfensterbank aus Aluminiumblech, 3 mal gekantet, ohne
Unterschnitt, mit dazugehörigen Bordstücken aus Fensterbank-Gleitabschluss,
mit Dehnungsausgleich zur Aufnahme von Bewegungen inkl. mechanischen
Befestigung, Thermohalter, aller Anschlüsse, Falze, Ausschnitte sowie
elastische Verfugung an Fenster und Betonwände in verschiedenen Einzellängen
liefern und einbauen.

Material: Aluminiumblech mit Antidröhnbeschichtung
Blechstärke: ca. 2,0 mm
Leibungstiefe: ca. 390mm (inkl. Putz)
Min 3% Gefälle
Menge: 225,000 m

**1.8.50 Attika-Mauerabdeckung (Brandwand) aus Zink herstellen**
Lieferung und fachgerechte Montage einer Attikaabdeckung
aus Zink auf neu herzustellender nicht brennbaren Unterkonstruktion
im Bereich der Brandwand.

Leistungsumfang:
- Herstellung der Unterkonstruktion aus zementgebundenen Bauplatten (nicht brennbar)
- Lieferung und Montage der Attikaabdeckung aus Titanzink inkl.
  Halterungen und Befestigung
- Ausbildung von Stößen, Anschlüssen und Tropfkanten

Zuschnitt: ca. 500–520 mm

Ausführungsort: Brandwand zum Nachbarn
Abrechnung nach tatsächlich ausgeführter Menge in lfdm.
Menge: 60,000 m

**1.8.60 Gesimsabdeckung aus Zink herstellen**
Liefern und fachgerecht montieren einer Gesimsabdeckung aus Zinkblech,
Materialdicke 0,8 mm, einschließlich aller erforderlichen Befestigungs-,
Verbindungs- und Dichtungselemente.
Ausführung als gekantete Abdeckung mit erforderlichen Aufkantungen,
Tropfkanten und Überdeckungen gemäß den Fachregeln des Klempnerhandwerks.
Befestigung mittels verdeckter Hafte aus nichtrostendem Material.
Herstellung einschließlich Zuschnitt, Kanten, Anschlüsse, Eck- und
Stoßausbildungen sowie aller Nebenarbeiten.
Abdeckung auf vorhandenem Untergrund montieren.
Bewegungsaufnahme infolge temperaturbedingter
Längenänderungen sicherstellen.

Material: Zinkblech
Blechdicke: 0,8 mm gem. konstruktivem Erfordernis
Abwicklungsbreite: ca. 350mm (kann vor Ort variieren)
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Menge: 120,000 m

#### Abschnitt 1.9 Anpassung Bestandsfassade und Lüftungsdurchführungen

**1.9.10 Anpassung Hauseingangstüren an WDVS**
Vorhandene Türzargen und Türschwellen im Bereich derHauseingänge an die neue Fassadenflucht des WDVS anpassen.Erforderliche Zargenverbreiterungen, Aufdopplungen, Abdichtungen,Anschlussprofile und Befestigungen fachgerecht herstellen.Einschließlich Herstellung eines sauberen und funktionsgerechtenAnschlusses an das WDVS.
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Menge: 2,000 Stk

**1.9.20 Anpassung Klingelanlage an WDVS**
Unterkonstruktion für vorhandene Klingelanlage liefern und montieren,
sodass diese nach Fertigstellung bündig mit der neuen Fassadenoberfläche
abschließt. (WDVS-tauglich und ins System passend)

Anzahl Klingelanlagen: 5 Stk
Abmessungen B x H: ca. 300 x 500mm
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Menge: 5,000 Stk

**1.9.30 Anpassung vorhandener Lichtschächte im Sockelbereich**
Vorhandene Lichtschachtanlage einschließlich Lichtschachtkörper
erhalten und im Zuge der Fassadendämmung im Sockelbereich
(Dämmstärke ca. 8-10cm) an die neue Fassadenflucht anpassen.
Vorhandenen Gitterrost aufnehmen, fachgerecht zuschneiden/kürzen
und an die geänderten Abmessungen des Lichtschachtes anpassen.
Erforderliche Randprofile, Befestigungen und Kleinmaterial liefern und
montieren.
Nach erfolgter Anpassung Gitterrost wieder einsetzen, ausrichten und
auf sichere Begehbarkeit prüfen.
Einschließlich aller Nebenarbeiten, Transport-, Schneid-, Anpassungs-
und Befestigungsarbeiten.
Menge: 1,000 Stk

**1.9.40 Rückbau und Vorverlegung Außenwasseranschluss**
Vorhandenen Außenwasserhahn und oberirdische Rohrleitungfachgerecht demontieren und entsorgen.Anschlussleitung freilegen und unter Berücksichtigung der neuenFassadendämmstärke (ca. 16cm) so verlängern, dass der spätereWasserentnahmepunkt vor der neuen Fassadenebene liegt.Leitung provisorisch verschließen, gegen Beschädigung sichern undfür die spätere Neuinstallation vorbereiten. Leistung inklusive allererforderlichen Formstücke, Abdichtungen und Anpassungen.
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Menge: 1,000 Stk

**1.9.50 Schließen bzw. Zumauern der Bestandsöffnungen**
Fachgerechtes Schließen einer vorhandenen rechteckigen Öffnungin der Außenwand (ehemalige Lüftungsöffnung) einschließlichAusmauern mit an den Bestand angepasstem Mauerwerksmaterial,vollflächigem Vermörteln sowie kraftschlüssigem Einbinden in dasvorhandene Mauerwerk. Die geschlossene Fläche ist außenbündig zuverputzen bzw. zu egalisieren und als geeigneter Untergrund für einnachfolgendes Wärmedämmverbundsystem (WDVS) herzustellen.Sämtliche erforderlichen Nebenleistungen, Materialien sowie diefachgerechte Ausführung sind im Einheitspreis enthalten; Abmessungen: B x H= 500 x 500 mmMaße können vor Ort leicht variieren.
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Menge: 17,000 Stk

**1.9.60 Demontage und Entsorgung Fenster, Abstellkammer, BxH=400x600mm**
Fachgerechte Demontage und Entsorgung von Fenstern aus Holz
inkl. aller erforderlichen Nebenarbeiten.
Die Demontage ist ohne Beschädigung der angrenzenden Bauteile
vorzunehmen.

Anzahl: 11 Stk
Abmessungen Fenster B x H=ca.400x600mm
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Menge: 11,000 Stk

**1.9.70 Anpassung vorhandener Lüftungsdurchführungen vor WDVS inkl. Endmontage**
Anpassen und Verlängern vorhandener Lüftungsdurchführungen
in der Außenwand im Zuge des neuen WDVS einschl. endgültiger
Fertigstellung mit Außenluftgitter als gesamte Leistung, inkl. aller
erforderlichen Nebenarbeiten.

SF1: 2 Stk
HH1: 2 Stk
SF2: 2 Stk
HH2: 1 Stk
SF3: 4 Stk
Abmessungen gem. Bestand

Leistungsumfang:
- Durchführungen auf Zustand prüfen
- Verlängern der Rohrdurchführungen entspr. der geplanten Dämmstärke
  durch geeignetes Material
- Ausführung als form- und kraftschlüssige Verbindung und luftdicht
- Sicherstellen eines funktionsfähigen Rohrverlaufs
- Beibehaltung des erforderlichen Gefälles
- Provisorische Abdeckkappe für die Bauphase
- Herstellen des Anschlusses schlagregendicht
- Liefern und Montieren Außenluftgitters, passenden zum Rohr mit Insektenschutz
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Menge: 11,000 Stk

**1.9.80 Kernbohrung in Mauerwerkswand, DN125, t=40cm**
Kernbohrung DN 125 in Mauerwerkswand herstellen,
einschließlich An- und Abtransport der Geräte, Einmessen,
staubarmem Bohren, fachgerechter Entsorgung des Bohrkerns
sowie aller erforderlichen Nebenleistungen.

Bohrdurchmesser: DN 125 (Ø 125 mm)
Bauteil: Mauerwerkswand
Wanddicke: 40 cm
Menge: 6,000 Stk

**1.9.90 Herstellung neuer Wanddurchführung für die spätere Entlüftungsanlage**
Herstellung einer neuen Wanddurchführung für die spätere
Entlüftungsanlage als komplette Leistung inkl. aller
erforderlichen Nebenarbeiten.

Leistungsumfang:
- Liefern und Einbauen einer geeigneten Rohrhülse
- Durchgehende Verlegung durch die gesamte Wandstärke
- Einbau mit Gefälle ca. 1-2 % gem. konstruktivem Erfordernis
- luftdichter Anschluss im Außenbereich
- Rohrlänge abgestimmt auf die geplante WDVS-Dämmstärke
- provisorischer äußerer Abschluss während der Bauphase mit Wetterschutz
- Nach Fertigstellung WDVS: Liefern und Montieren eines Außenluftgitters
  mit Insektenschutzgitter
- Montage erfolgt fachgerecht und schlagregendicht

Hinweis:
Innenarbeiten sind nicht Bestandteil dieser Leistung (kein Zugangs zur Wohneinheit).
Arbeiten sind vor Ausführung des WDVS durchzuführen.
Wärmebrücken sind zu minimieren.
Menge: 6,000 Stk

#### Abschnitt 1.10 Entwässerung

**1.10.10 Stahlabflussleitungen, senkrecht, DN70**
Stahlabflussrohre nach DIN EN 1123, feuerverzinkt mit
zusätzlicher Innenbeschichtung, inkl. aller erforderlichen
Verbindungs- und Befestigungsmittel liefern und montieren.

Ausführung für neue Dachentwässerung im Zuge der
Fassadensanierung mit Wärmedämmverbundsystem (WDVS).
Einschließlich verlängerten Rohrhaltern/Rohrschellen,
Distanzkonsolen, Befestigung durch das WDVS hindurch in
tragfähigem Untergrund sowie aller erforderlichen Zusatz- und
Anschlussarbeiten. Alle Verbindungen an schwer zugänglichen
Stellen mit Sicherheitsschellen.

Nennweite: DN70
Richtfabrikat: LORO-X

Angebotenes Fabrikat: '.............................................' (Bieterergänzung)
Menge: 90,000 m

**1.10.20 Standrohr mit Reinigungsöffnung, DN70**
Standrohr mit Reinigungsöffnung für vorbeschriebene
Entwässerungsleitung.

Nennweite: DN70
Menge: 5,000 Stk

**1.10.30 Verzüge Loro X, DN70**
*** Bedarfsposition ohne GB
Herstellen von Verzügen, Versprüngen und Anschlüssenan Fallleitungen aus Loro-X-Stahlabflussrohren DN 70 fürdie Anpassung an die neue Fassadendämmung (WDVS).

Einschließlich aller erforderlichen Formstücke, Bögen,Verbindungen, Befestigungsmittel, Rohrzuschnitte sowiealler Nebenarbeiten.

Ausführung für die Ausladung der Fallrohre vor der gedämmtenFassade mittels Versatzstücken und Formteilen nach Erfordernis.
Menge: 5,000 Stk

#### Abschnitt 1.11 Sonstige Leistungen

**1.11.10 Instandsetzung Hauseingangs- / Durchfahrtstür 3-flgl., B x H= 2,70m x 2,92m, Holz**
Ausbesserung einer bestehenden Holz-Durchfahrtstüreinschließlich Aufarbeitung und optischer Ertüchtigung,inkl. aller erforderlichen Nebenarbeiten. Abmessungen: B x H = 2,70 m x 2,92 m Leistungsumfang:- Reinigen der Türflächen und Entfernen loser Altanstriche- Anschleifen und Vorbereiten der Holzoberflächen- Ausbessern von Schadstellen (Risse, Abplatzungen) mit Holzreparaturmaterial- Grundierung der vorbereiteten Flächen- Aufbringen eines mehrschichtigen, witterungsbeständigen Anstrichsystems- Beschläge reinigen und ggf. gängig machen
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Menge: 1,000 Stk

**1.11.20 Absturzstangen, Fenster**
Lieferung und fachgerechte Montage von Absturzstangen ausStahl-Rundrohr mit zugelassenen Befestigungslaschen, direktin der Leibung befestigt, einschließlich aller erforderlichen Nebenarbeiten.

Die Befestigungskonsolen sind vor der Ausführung des WDVS fachgerechtzu montieren und dauerhaft im tragfähigen Untergrund zu verankern.Die Ausführung ist so zu planen und herzustellen, dass Wärmebrückensowie Beschädigungen des WDVS vermieden werden.

Material: Stahl oder gleichwertigDurchmesser: gemäß konstruktivem und statischem Erfordernis

Hinweis: Abrechnung erfolgt nach tatsächlichem Aufwand.Die genaue Ausführung ist mit der örtlichen Bauleitung abzustimmen.
Menge: 82,000 m

**1.11.30 Lichtschacht demontieren und verfüllen**
Vorhandenen Lichtschacht einschließlich Lichtschachtkörper
und Gitterrost vollständig zurückbauen und fachgerecht entsorgen.
Lichtschacht aus Kunststoff freilegen, ausbauen, verladen und entsorgen.
Sämtliche Befestigungen, Anschlüsse und Nebenarbeiten sind einzukalkulieren.
Nach Ausbau des Lichtschachtes entstandene Baugrube mit geeignetem,
verdichtungsfähigem Füllmaterial lagenweise verfüllen und fachgerecht verdichten.
Oberfläche entsprechend angrenzendem Geländeniveau herstellen.
Einschließlich aller erforderlichen Nebenleistungen, Transport- und
Entsorgungskosten.
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Menge: 1,000 Stk

**1.11.40 Mauerwerksinstandsetzung im Bereich ehemaligen Lichtschachtes**
Mauerwerksfläche im Bereich des zurückgebauten Lichtschachtes
für die Aufnahme eines Wärmedämmverbundsystems instand setzen.
Vorhandene, nicht bündig zur Fassadenebene ausgeführte Ausmauerung
überprüfen und durch Ergänzungs- bzw. Ausgleichsmauerwerk herstellen.
Fehlstellen, Vertiefungen, Unebenheiten und offene Fugen schließen.
Mauerwerk fachgerecht angleichen und lot- und fluchtgerecht bis zur
vorhandenen Fassadenebene herstellen.
Oberfläche verputzfähig herstellen und für die nachfolgenden Dämmarbeiten
vorbereiten.
Einschließlich aller erforderlichen Materialien, Zuschnitte, Mörtel-, Ausbesserungs-
und Nebenarbeiten.
Menge: 5,000 m2

**1.11.50 Alte Kellerlichtschächte schließen**
*** Bedarfsposition ohne GB
Alte, nicht mehr benötigten Kellerlichtschächte einschließlich
Aufkantungen und Einbauteilen vollständig zurückbauen bzw.
verfüllen und dauerhaft schließen. Öffnungen im erdberührten
Außenmauerwerk fachgerecht mit Mauerwerk gleicher oder
gleichwertiger Art und Festigkeit schließen, inkl. kraftschlüssigem
Anschluss an den Bestand.
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Ausführung nur auf Anweisung der örtlichen Bauleitung.
Menge: 3,000 Stk

**1.11.60 Demontage, Sicherung und Wiedermontage Briefkastenanlage (Bestand)**
*** Pauschalposition
*** Bedarfsposition ohne GB
Vorhandene Briefkastenanlage einschließlich
Befestigungskonstruktion im Zuge von WDVS-Arbeiten
fachgerecht demontieren, gesichert zwischenlagern und
nach Fertigstellung der Fassadenarbeiten wieder montieren.

Leistungsumfang:
- Lösen und schadensfreie Demontage der Briefkastenanlage
- Kennzeichnung der Bauteile zur Wiedermontage
- Transport und geschützte Zwischenlagerung
- Schutz vor Beschädigung während der Bauzeit
- Wiedermontage inkl. Ausrichten und Befestigen an Untergrund
  mit WDVS- tauglichen Befestigungselementen
- Kleinmaterial und Nebenarbeiten enthalten
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Ausführungsort: Durchfahrt
Menge: 1,000 psch

#### Abschnitt 1.12 Stundenlohnarbeiten

**1.12.10 Vorarbeiter**
*** Stundenlohnarbeiten
*** Bedarfsposition ohne GB
*** Bezugsbeschreibung
Stundenlohnarbeiten Vorarbeiter,
einschließlich aller Zuschläge und Nebenkosten,
für Arbeiten, welche nicht in den Positionen erfasst sind
und gegen Nachweis zur Ausführung kommen,
ausschließlich auf Weisung Bauleitung.
Menge: 1,000 h

**1.12.20 Facharbeiter**
*** Stundenlohnarbeiten
*** Bedarfsposition ohne GB
*** wie Position 1.12.10
Stundenlohnarbeiten Facharbeiter
Menge: 1,000 h

**1.12.30 Helfer**
*** Stundenlohnarbeiten
*** Bedarfsposition ohne GB
*** wie Position 1.12.10
Stundenlohnarbeiten Helfer
Menge: 1,000 h

**1.12.40 Zulage für Arbeiten an Wochenenden (Samstag + Sonntag)**
*** Bedarfsposition ohne GB
Zulage für Arbeiten an Wochenenden (Samstag + Sonntag).

Aufschlag pro Stunde Arbeitseinsatz
(Vorarbeiter / Facharbeiter / Helfer)
Menge: 1,000 h
